# Dachsanierung
Angebotsaufforderung (GAEB DA XML 3.0, DA83)
Projekt: 13714
Währung: EUR
Erstellt mit: GXML Toolbox V3.3 R20230829, iTWO_64 V24.0.454, 05.06.2026

## 01 Dachsanierung
Datum: 05.06.2026

*Hinweis: Vorbemerkung*
BAUVORHABEN :  Koppenstrasse 45, 10243 Berlin

GEWERK  :  DACHDECKERARBEITEN
  FLACHDACH

ANGABEN ZUM BAUWERK

Berliner Altbau 4 Geschosse + Dachgeschoss
Traufhöhe ca. 20 m
Dachneigung  < 3 %

Zusätzliche Technische Vorschriften  (ZTV)
==================================
1. Algemeines

Für Angebot, Lieferung, Ausführung und Abrechnung gelten neben dem Leistungs- verzeichnis:
die neusten DIN-Normen, VDE- und VDI-Richtlinien
Die Flachdachrichtlinien
die Vorschriften der zuständigen Behörden (z.B. Bauaufsicht, Gewerbeaufsicht, Brandverhütung, TÜV),Bau-Berufsgenossenschaften und Versorgungsbetriebe, die Bestimmungen der Gerüstbauordnung

2. Ausführung

Die Arbeiten werden an bewohnten Häusern  ausgeführt, das bedingt mehrere Teilabschnitte der Ausführung, z.B. Fertigstellung hausweise.
Während der Ausführung hat der Auftragnehmer allen, an der Sanierung tätigen Handwerkern genügend zeit für die Fertigstellung anderer Arbeiten zu lassen.
Die Sicherung der Verkehrs-, Versorgungs- und Entsorgungsanlagen im Bereich des Baugländes, sowie die Durchführung der erforderlichen Maßnahmen der verkehrspolizeilichen Sicherung übernimmt der Auftragnehmer. Für Strassen- und Bürgersteigabsperrungen sind die Genehmigungen vom Auftragnehmer einzuholen.
Aufenthalts- und Lagerräume können vom AG nicht zur Verfügung gestellt werden. Die Kosten hierfür sind in die Einheitspreise des Angebotes einzurechnen.
Die Ausführung der Arbeiten erfolgt auf Gefahr des Auftragnehmers. Während der Verarbeitung darf die Temperatur der Luft, der zu verwendeten Materialien, sowie des Untergrundes nicht unter + 5 ° C absinken. Stehendes Wasser ist abzusaugen, der Untergrund ist entsprechend zu trocknen. Eine gesonderte Vergütung dieser Leistung findet nicht statt.
Baustoffe und Bauteile dürfen nicht in Treppen- häusern und auf Verkehrsflächen gelagert werden.

Sämtliche Arbeiten müssen auf Grundlage einer, durch den Auftragnehmer zu erstellenden Gefährdungsbeurteilung gem. Arbeitsschutzgesetz (ArbSchG), ausgeführt werden.
Das Dach wurde auf Schadstoffe beprobt und die Laborergbnisse sind als Anlage beigefügt.

3. In den Einheitspreisen sind enthalten:

die Schuttrabfuhr einschl. Kippgebühre in allen
Positionen
die rechtzeitige Benachrichtigung der Wohnungs- inhaber über den beabsichtigten Beginn der Arbeiten
die Rückerstattung der Kosten für Wasser-und Stromentnahme, falls vom Wohnungsinhaber gefordert.
die Verpflichtung des Aufragnehmers, andere Gebäudeschäden, die bei Ausführung seiner Leistung bekannt werden, unverzüglich  dem zuständigen Bauführer bzw. Bestandsvserwalter zu melden
sämtliche Lieferungen und Leistungen, die zur sachgemäßen Herstellung der Arbeiten erforderlich sind, wie z.B. Fahrt- und Transportkosten, Stand- gebühren und dergleichen
erforderliche Gerüste bis zu einer Höhe der Arbeitsbühne von 2,00 m über Flur und Schutzgerüste gemäß den Unfallverhütungsvorschriften, soweit kein Arbeitsgerüst bauseits gestellt wird, die Mitbenutzung der Gerüste ist allen mit Reparatur- arbeiten beschäftigten Firmen kostenlos zu gestatten.
Tägliches Säubern der Arbeitsstelle bei Arbeitsschluß
Bauschutt darf grundsätzlich nicht im Gebäude gelagert werden.
das Schützen der Bodenflächen und angrenzenden Bauteile

Angaben zum Angebot
==================

Sachbearbeiter  Herr.
  Tel.
Einkauf  Herr
  Tel.

Gemeinsame Ortsbesichtigungen finden nicht statt.
Der Bieter hat sich selbst, vor Angebotsabgabe, an der Baustelle hinreichend zu innformieren.
Bedenken  gegen die vorgesehene Ausführung sind vor Angebotsabgabe geltend zu machen.

### Bereich 01

#### Abschnitt 01.01 Baustelleneinrichtung

**01.01.0010 Baustelleneinrichtung**
*** Pauschalposition
Bereitstellung, Unterhaltung und Abtransport von
benötigten Werkzeugen, Geräten und Maschinen für
die Dauer der Bauausführung gemäß VOB/C DIN
18299.
Inklusive:
- Transportable Kleingeräte und Handwerkzeuge
- Allgemeine Baugeräte (z. B. Trennschleifer,
Bohrhammer)
- Maschinen für den jeweiligen Bauabschnitt (z. B.
Mischer, Pumpen, Kompressoren)
- Regelmäßige Wartung und Betriebsbereitschaft
- Bereitstellung von Betriebsstoffen (z. B. Öl,
Schmiermittel)
Menge: 1,000 psch

**01.01.0020 Baustellen WC**
*** Bedarfsposition mit GB
Lieferung Baustellen WC
Lieferung, Aufstellung, regelmäßige Reinigung, Wartung
und Rückbau eines mobilen, betriebsbereiten
Baustellen-WCs für die Dauer der Bauzeit gemäß den
arbeitsrechtlichen und hygienischen Vorschriften (ASR
A4.1, ArbStättV).
Inklusive:
- Bereitstellung eines verschließbaren, chemischen
WC-Containers
- Wöchentliche Reinigung, Entleerung und Auffüllung von
Verbrauchsmitteln
- Wartung und Instandhaltung während der Standzeit
- Endreinigung und Abtransport nach Bauende
Menge: 1,000 Stck

**01.01.0030 Lieferung Schrägaufzug**
*** Bedarfsposition mit GB
Bereitstellung, Montage, betriebsbereite Vorhaltung,
Wartung und Demontage eines Schrägaufzugs
(Bauaufzug) für den vertikalen Materialtransport während
der Bauzeit gemäß den geltenden Sicherheitsvorschriften
(z. B. DGUV Regel 101-005).
Inklusive:
- Lieferung und fachgerechte Montage des
Schrägaufzugs
- Betriebsfertige Aufstellung gemäß
Baustellenanforderung
- Wartung und Prüfung gemäß Herstellerangaben und
UVV
- Bedienung durch unterwiesenes Personal (falls
erforderlich)
- Demontage und Abtransport nach Bauende
- Technische Angaben:
- Nutzlast: ca. 150 kg
- Förderhöhe: bis max 24m
1 Stk = die Kosten für 1 Woche
Menge: 1,000 Stck

**01.01.0035 mobile Absturzsicherung**
mobile Absturzsicherung
hofseitig ist eine mobile Absturzsicherung erf.
Menge: 28,000 lfm

**01.01.0040 Genehmigung**
*** Pauschalposition
*** Bedarfsposition mit GB
Einholen aller erforderlichen verkehrsrechtlichen
Anordnungen und Genehmigungen gemäß RSA 21 sowie
§ 45 StVO bei der zuständigen Straßenverkehrsbehörde
für die Durchführung der Arbeiten.
Inklusive:
- Erstellung verkehrsrechtlicher Anträge und
Verkehrszeichenpläne
- Abstimmung mit Behörden und ggf. Polizei oder
Straßenbaulastträger
- Einreichung und Einholung aller erforderlichen
Genehmigungen
- Anpassen bei Änderungen im Bauablauf
- Vorhalten aller Bescheide auf der Baustelle
Gerüstan- und -abtransport.
Menge: 1,000 psch

**01.01.0050 Genehmigung**
*** Pauschalposition
*** Bedarfsposition mit GB
Einholen der erforderlichen Sondernutzungserlaubnis
gemäß § 8 Bundesfernstraßengesetz (FStrG) bzw.
kommunaler Sondernutzungssatzung für die
Inanspruchnahme öffentlichen Straßenraums im
Zusammenhang mit der Baustelle. incl.
Baustellenabsperrung und Parkverbotsschilder.
Inklusive:
- Antragstellung bei der zuständigen Behörde
- Einreichung erforderlicher Unterlagen und Pläne
- Abstimmung mit Ämtern und ggf. Versorgungsbetrieben
- Übernahme behördlicher Gebühren (gegen Nachweis)
- Anpassen bei Änderungen im Bauablauf
- Vorhalten der Genehmigung auf der Baustelle
Menge: 1,000 psch

#### Abschnitt 01.02 Abbrucharbeiten

**01.02.0010 Rückbau Dachrandabdeckung**
Rückbau Dachrandabdeckung
Fachgerechter Rückbau der bestehenden
Dachrandabdeckung oder der Attikaabdeckung
einschließlich Entfernung und Entsorgung des Materials
gemäß den geltenden Vorschriften, Aus ZInk oder
Betondachsteinen.
Inklusive:
- Schutz und Sicherung der angrenzenden Bauteile
- Demontage und Abtransport der Mauerabdeckung (z. B.
Naturstein, Betonplatten)
- Rückbau des Attikaabschlusses (z. B. Verblendung,
Abdeckungen)
- Sortierung und umweltgerechte Entsorgung der
Abbruchmaterialien
- Reinigung der Abbruchstellen
- Vorhandene Eckausbildungen sind einzukalkulieren.
- Material: Zinkblech / verzinktes Stahlblech
- max. Abwicklung bis 55 cm.
Rückbau Wasser.- oder Luftblasen
Fachgerechter Rückbau und Entsorgung der
vorhandenen Wasser.- oder Luftblasen
Inklusive:
- Schutz der angrenzenden Bauteile
- Abtragen der Abdichtungsbahnen (Bitumen-,
Kunststoffbahnen o.ä.)
- eventuell trocknen der Bereiche
- Sammlung, Abtransport und umweltgerechte
Entsorgung des Abbruchmaterials
- Reinigung der Unterlage
Menge: 46,000 m

**01.02.0020 Rückbau Dachausstiegsluke**
Fachgerechter Ausbau und Rückbau der
Dachausstigsluke incl. Abtransport und umweltgerechter
Entsorgung.
Menge: 1,000 Stck

**01.02.0030 Rückbau Wasser.- oder Luftblasen**
Fachgerechter Rückbau und Entsorgung der
vorhandenen Wasser.- oder Luftblasen
Inklusive:
- Schutz der angrenzenden Bauteile
- Abtragen der Abdichtungsbahnen (Bitumen-,
Kunststoffbahnen o.ä.)
- eventuell trocknen der Bereiche
- Sammlung, Abtransport und umweltgerechte
Entsorgung des Abbruchmaterials
- Reinigung der Unterlage
Menge: 70,000 m2

**01.02.0040 Rückbau Einhangblech**
Fachgerechter Ausbau und Rückbau des
Rinneneinhangbleches einschließlich Demontage,
Abtransport und umweltgerechter Entsorgung.
Menge: 92,000 m

#### Abschnitt 01.03 Abdichtungsarbeiten

**01.03.0010 Reinigung der Dachfläche**
Reinigung der Dachfläche zur Entfernung von Schmutz,
Laub, Staub, Algen, Moos und sonstigen
Verunreinigungen vor weiteren Arbeiten oder zur
Werterhaltung.
Inklusive:
- Manuelle oder maschinelle Reinigung (z. B. Besen,
Hochdruckreiniger)
- Entfernung von losem Schmutz und organischen
Ablagerungen
- Sorgfältiger Umgang zur Vermeidung von Schäden an
Dachbelag und Abdichtung
- Entsorgung des anfallenden Reinigungsmaterials
- Endkontrolle der gereinigten Fläche
Menge: 593,000 m2

**01.03.0020 Lieferung Voranstrich**
Aufbringen eines Bitumen-Voranstrichs auf vorbereiteten,
trockenen und sauberen Untergrund zur Verbesserung
der Haftung der nachfolgenden Abdichtungsschicht.
Inklusive:
- Reinigung und Vorbereitung des Untergrunds
- Gleichmäßiges Auftrag des Bitumen-Voranstrichs
(Heiß- oder Kaltanstrich)
- Einhaltung der empfohlenen Verbrauchsmengen und
Trocknungszeiten
- Verbrauch 0,3 l/m²
Musterfabrikat: Soprema Sopradere Quick
Menge: 634,000 m2

**01.03.0030 Abdichten Wasser.- oder Luftblasen**
Abdichten der geöffneten Blasen mit einer Lage G200 S4
als Zwischnelage.
Musterfabrikat: Soprema G200 S4 (o.glw)
Menge: 70,000 m2

**01.03.0040 Abdichten Einhang**
Abdichten ders neu montierten Einhanges mit einer Lage
G200 S4  als Zwischnenlage.
Musterfabrikat: Soprema G200 S4 (o.glw.)
Menge: 92,000 m2

**01.03.0050 Lieferung Abdichtungsbahn**
Oberlage SOPRALENE Activa OL Schiefer
Elastomerbitumenoberlage  (o.glw.)
mit unterseitig wärmeaktivierbaren Thermstreifen
zum Dampfdruckausgleich.
Oberlagsbahn mit 10 cm breiter,
bestreuungsfreier Längsnahtausbildung
als einlagige Abdichtung, wie folgt
verlegen:
-Bahnen ausrollen und ausrichten
-im Kopfbereich mit einem Sicherheitsstreifen
aus Elastomerbitumenschweißbahn
SOPRALENE STICK 30,
b= 33 cm, l=1,25 m, mittig so unterlegen
daß Folge- und Nebenbahn in einer Breite
von 10 - 15 cm mit unterlegt sind.
Im Bereich der Quernaht ist an der unterdeckenden
Bahn ein Eckenschnitt auszuführen, durch abflämmen
der unterseitigen Folie streifenweise auf
den Untergrund aufschweißen, Nähte und
Stöße dicht verschweißen.
-Nähte und Stöße vollflächig und
materialhomogen verschweißen.
Oberflächenausstattung:
-Oberseite: Schiefer
-Unterseite: Thermstreifen
Kennzeichnung:
PYE-KTP-4,5 DE/E1 nach Anwendungsnorm
DIN SPEC 20000-201 sowie Stoffnorm
DIN EN 13707.
Technische Kennwerte:
geprüfte Wasserdichtheit:
600 kPa über 24h.
Dicke: 5,1 mm
Kaltbiegeverhalten -30°C
Wärmestandfestigkeit 110°C
Maximale Zugkraft
1000 N/50 mm längs, 1000 N/50 mm quer
Dehnung 40% längs, 40% quer
Musterfabrikat: Soprema Activa OL Schiefer
Menge: 592,700 m2

**01.03.0051 bitum. Wandanschluß**
Wandanschluß 15 cm hoch im Bereich der aufgehenden Bauteile
wie folgt herstellen:
-Bitumenvoranstrich
-Dämmstoffkeil, PS 20, 100*100mm
-PYE PV 200 S5, Zuschnitt ca. 300mm
-PYE PV 200 S5, Zuschnitt ca. 400mm,
 beschiefert, als Oberlage.
Menge: 80,000 m

**01.03.0052 Alu-Wandschiene**
Alu-Wandschiene zur mechanischen Fixierung der Abdichtung mit V2A-Schrauben
montieren und abschließend dauerelastisch
versiegeln.
Menge: 40,000 m

**01.03.0060 Zulage Anschlüsse**
Liefern einer Unterkonstruktion aus Holz zur
mechanische Aufnahme der ZInkabdeckungen.
max. Zuschnitt: 35 cm
Menge: 46,000 m

**01.03.0070 Zulage Anschlüsse**
Zulage zur Vorposition Anschlüsse mit 1 Lage
Bitumenbahn abdichten.
max. Zuschnitt: 70 cm
Menge: 120,000 m

**01.03.0080 Zulage Dunstrohre und Lüfter abdichten**
Zulage zur Vorposition Dunstrohre mit Flüssigkunststoff
incl. Vlieseinlage abdichten.
Menge: 10,000 Stck

**01.03.0090 Dachausstiegsluke / Dunkelklappe**
Dachausstiegsluke / Dunkelklappe
werksseitig vormontiert, liefern und montieren

Maße :  ca.  70 x 140  cm
bis Oberkante Rahmen zweilagig mit Polymerbitumenschweißbahn einfassen
Menge: 1,000 Stck

**01.03.0100 Lieferung Alu Flachdachlüfter**
*** Bedarfsposition mit GB
Alu-Flachdachlüfter liefern und einbauen zum Entlüften
der Sparrenfelder am First.
Menge: 1,000 Stck

**01.03.0110 Zulage Alu Flachdachlüfter abdichten**
*** Bedarfsposition mit GB
Zulage zur Vorposition Lüftungsrohre mit
Bitumenoberlage abdichten.
Menge: 0,000 Stck

#### Abschnitt 01.04 Klemptnerarbeiten

**01.04.0010 Lieferung Abdeckung aus Zink**
Lieferung und fachgerechte Montage einer Ortgang.- und
Attikaabdeckung aus Titanzinkblech, Materialdicke 0,7
mm, zur dauerhaften Witterungsabdichtung der Attika
gemäß den Fachregeln des Klempnerhandwerks.
Inklusive:
- Zuschnitt und Formgebung der Bleche entsprechend
den Attikabreiten
- Ausbildung mit beidseitiger Tropfkante
- Befestigung auf geeigneter Unterkonstruktion (z. B.
Holzauflage) mit Halteprofilen, Klemmbefestigung oder
verdeckter Schraubmontage
- Ausführung von Stößen mit Dehnungsausgleich (z. B.
Gleitfalz, Schiebestöße, UDS-Verbinder)
- Einbindung in angrenzende Abdichtungssysteme
- Lieferung von Formteilen für Ecken, Endstücke und ggf.
Wandanschlüsse werden gesondert Angeboten
- Entsorgung von Verschnitt und Verpackung
max. Abwicklung: 700 mm
Metalldicke: 0,70 mm
Abkantungen: 4 St
Menge: 60,000 m

**01.04.0020 Lieferung Einhangblech**
Lieferung und fachgerechte Montage eines
Einhangbleches aus Titanzinkblech, Materialdicke 0,7
mm, zur dauerhaften Witterungsabdichtung des
Übergangs von Flachdach zum Steildach gemäß den
Fachregeln des Klempnerhandwerks.
Inklusive:
- Zuschnitt und Formgebung der Bleche entsprechend
der Abwicklung und Neigung
- Ausbildung mit einseitig mit Tropfkante
- Befestigung auf dem vorhandenen tragfähigen
Holzuntergrund aus Nut.- und Federschalung mind. 24
mm Stärke oder aus OSB mind. 25 mm stark
- Einbindung in angrenzende Abdichtungssysteme
- Lieferung von Dehnern ggf. Wandanschlüsse werden
gesondert Angeboten
- Entsorgung von Verschnitt und Verpackung
max. Abwicklung: 500 mm
Metalldicke: 0,70 mm
Abkantungen: 2 St
Standardlänge: 3000 mm
Menge: 92,000 m

#### Abschnitt 01.05 Sonstige

**01.05.0010 Stundenlohnarbeiten**
*** Bedarfsposition mit GB
Für unvorherzusehende Stundenlohnarb.
nach Angabe der Bauleitung z. Nachweis
für einen Facharbeiter
Menge: 1,000 Std
